# 1-09 KÖSTER PUR-Gel, Flächeninjektion
Leistungsbeschreibung (GAEB DA XML 3.2, DA81)
Währung: EUR
Erstellt mit: B2Bau, B2Bau v7.12 (0924-0407), 01.08.2018

## KÖSTER Pur Gel, Flächeninjektion
Kelleraußenabdichtung
Nachträgliche Außenabdichtung durch Flächeninjektion als Hohlraumverfüllung in der Außenwand mit KÖSTER PUR Gel (Ohne Freilegen der Außenwand, sinnvoll  ab Wanddicken > 60 cm)

Vorbemerkung

Dieses Musterleistungsverzeichnis erhebt keinen Anspruch auf Vollständigkeit. Bei der Kostenkalkulation hat der Verwender des Musterleistungsverzeichnisses objektbezogene Gegebenheiten und ggf. nicht aufgeführte Nebenarbeiten zu berücksichtigen. Haftungsansprüche gegenüber dem Verfasser oder dem Hersteller bestehen nicht und können nicht geltend gemacht werden.

Bezugsquelle und technische Beratung unter:
KÖSTER BAUCHEMIE AG, Dieselstrasse 1-10, 26607 Aurich, Tel.: 04941 / 9709-0, Fax: 04941 / 9709-40, E-Mail: support@koester.eu

Folgende Technische Merkblätter sind zu beachten:
KÖSTER KB-Fix 5 Art.-Nr. C 515 015
KÖSTER Pur Gel Art.-Nr. IN 285 002 / IN 285 025 / IN 285 210
KÖSTER Pur Reiniger Art.-Nr. IN 900 010
KÖSTER Lamellenpacker Art.-Nr. IN 909 001 / IN 910 001
KÖSTER Einschlaghilfe für Schlagp. 18 Art.-Nr. IN 911 001
KÖSTER Verpresslanzen Art.-Nr. IN 923 001 / IN 924 001
KÖSTER Gel-Pumpe Art.-Nr. IN 928 001

## 1-09
Datum: 01.06.2018

### 1 Baustelleneinrichtung

**1.1 Vorhalten der Baustelleneinrichtung**
Einrichten der Baustelle und Vorhalten derselben
Einheit: psch

**1.2 Wasserversorgung**
Die Versorgung mit Wasser muss vor Ort gewährleistet sein.
Einheit: psch

**1.3 Stromversorgung**
Die Versorgung mit Strom muss vor Ort gewährleistet sein.
Einheit: psch

### 2 Arbeitsvorbereitung

**2.1 Arbeitsraum schaffen**
Arbeitsraum für die Inbetriebnahme der Injektionspumpe und das Einbringen der Injektionspacker schaffen. Ein Abstand von ca. 1 - 2 m zum verpressenden Bauteil ist zu empfehlen.
Einheit: m²

### 3 Schutzmaßnahmen

**3.1 Schutzabstreuung**
Boden- oder Wandbereiche vor Verschmutzungen schützen. Es empfiehlt sich im Bodenbereich eine Abstreuung mit Sand (Schichtdicke 3 cm) ca. 15 cm vor den zu injizierenden Wandbauteilen vorzunehmen. Es kann auch das ausgebohrte Bohrmehl verwendet werden. Nicht zu bearbeitende und zu schützende Wandflächen bzw. Inventar mit Folie abhängen.
Einheit: m²

### 4 Erstellen der Bohrungen / Injektion

**4.1 Erstellen von Bohrungen in Wandflächen zur Flächeninjektion**
Bohrungen Ø 20 mm, zur Aufnahme der KÖSTER Verpresslanzen / KÖSTER Leitlanzen,
Ø 19 mm, horizontal, ca. 2 / 3 der Wanddicke, in einem Bohrraster, Bohrloch- und Reihenabstand ca. 25 - 30 cm (abhängig von Zustand des Baukörpers), reihenweise versetzt erstellen und Bohrstaub ausblasen. In der untersten Bohrlochreihe ist mittig zwischen den Packern der ersten Bohrlochreihe eine weitere Packerreihe im Neigungswinkel von ca. 30 - 45° schräg nach unten zum äußeren Wand/ Sohlenanschluss, jedoch nicht ganz durchgebohrt, anzulegen.
Wanddicke: ______ cm
gewählte Packerlänge: _______
Einheit: Stk

### 5 Setzen der Packer

**5.1 KÖSTER Verpresslanzen einsetzen**
*** Grundposition ZZ 1.0
KÖSTER Verpresslanzen tief in das Bohrloch einschieben und fixieren; das Spanngummi muss fest an der Bohrlochwandung anliegen.
Art der Packer:
KÖSTER Verpresslanzen
gewählte Länge: ______
Einheit: Stk

**5.2 KÖSTER Lamellenpacker einsetzen**
*** Wahlposition ZZ 1.1
KÖSTER  Lamellenpacker mit Rückschlagventil flächenbündig mit der KÖSTER Einschlaghilfe für Lamellenpacker einsetzen mit aufgesetzter Schleuse.
Einheit: Stk

### 6 Injektion

**6.1 Flächeninjektion mit KÖSTER PUR-Gel**
Wandflächen mit einem Gemisch aus KÖSTER PUR-Gel / Wasser im ausgewählten Mischungsverhältnis zwischen 1 : 8 und 1 : 10 mittels KÖSTER Elektro-Gelpumpe, über KÖSTER Verpresslanzen verpressen. Das Verpressen der einzelnen Packer erfolgt über eine Schiebekupplung. Der Vorgang hat solange zu erfolgen, bis ein erhöhter Widerstand eintritt bzw. Gegendruck erreicht wird. Eventuelle Nachinjektionen können erforderlich sein!

Verbrauch:
KÖSTER PUR-Gel ca. 3 - 5 kg Gel / m² ohne Wasser, bzw. mind. 30 l Füllgut  je m²,  (abhängig vom Porenvolumen des Mauerwerkes)
Einheit: m²

### 7 Injektionsnachbereitung

**7.1 Schließen der Bohrlöcher KB-Fix 5**
Bohrlöcher nach Abbinden des Injektionsmaterials und anschließendem Entfernen der gewählten KÖSTER Packer mit KÖSTER KB-Fix 5 oberflächenbündig verschließen.

Verbrauch:
KÖSTER KB-Fix 5  ca.0,06 kg je Bohrloch
Einheit: Stk

**7.2 Reinigen der KÖSTER Gel-Pumpe**
Reinigen aller Teile der KÖSTER Gel-Pumpe einschl. Zubehör mit KÖSTER Pur Reiniger.

Verbrauch:
KÖSTER Pur Reiniger ca. 2,5 l pro Spülgang
Einheit: psch
